# PANTALAN N5

- Propiedad del archivo: RIB Spain
- Formato: FIEBDC-3/2016
- Programa: Presto 19.00
- Tipo: presupuesto
- Fecha de los precios: 04/03/2013
- Divisa: EUR
- Costes indirectos: 6 %
- Código: PANTALAN N5 (01/01/2010)
Importe: 429392.08

## C01 DEMOLICIÓN Y DESMONTAJES
Importe: 31307.56

**P01** ud DESMONTAJE Y RETIRADA ELEMENTOS PANTALÁN
1 ud × 2691.8 (2853.31 con costes indirectos) = 2853.31
Ud. Desmontaje y retirada de todos los elementos no estructurales existentes en el pantalán, como bolardos, ganchos, defensas, escaleras, conducciones, arquetas, etc.. a ejecutar previamente a la demolición del tablero.

| Código | Ud | Descripción | Rendimiento | Precio | Importe |
|---|---|---|---|---|---|
| U01AA010 | h | Peón especializado (mano de obra; 18/07/2023) | 20 | 17.47 | 349.40 |
| U01AA011 | h | Peón ordinario (mano de obra; 18/07/2023) | 20 | 17.47 | 349.40 |
| U02AK001 | h | Martillo compresor 2.000 l/min (maquinaria) | 10 | 2.4 | 24.00 |
| U02AP001 | h | Cortadora hgón. disco diamante (maquinaria) | 10 | 4.4 | 44.00 |
| CABR01 | h | Cabria (maquinaria; 18/12/2018) | 5 | 145 | 725.00 |
| GANG01 | h | Ganguil (maquinaria; 18/12/2018) | 5 | 240 | 1200.00 |
|  |  | Total |  |  | 2691.8 |

| Medición | Uds. | Parcial |
|---|---|---|
| Desmontaje elementos pantalán | 1 | 1.00 |
| Total |  | 1 |

**P03** ud DEMOL. TABLERO EXISTENTE
5 ud × 3361.51 (3563.2 con costes indirectos) = 17816.00
Ud. Demolición de tablero existente, consistente en corte de tablero con disco, retirada y transporte a muelle mediante cabria y gánguil, demolición en muelle de tablero existente despiezado con compresor de 2000 l/min. (i/corte de armaduras con disco), retirada de escombros a pie de carga.

| Código | Ud | Descripción | Rendimiento | Precio | Importe |
|---|---|---|---|---|---|
| U01AA010 | h | Peón especializado | 8 | 17.47 | 139.76 |
| U01AA011 | h | Peón ordinario | 5 | 17.47 | 87.35 |
| U02AK001 | h | Martillo compresor 2.000 l/min | 8 | 2.4 | 19.20 |
| U02AP001 | h | Cortadora hgón. disco diamante | 8 | 4.4 | 35.20 |
| CABR01 | h | Cabria | 8 | 145 | 1160.00 |
| GANG01 | h | Ganguil | 8 | 240 | 1920.00 |
|  |  | Total |  |  | 3361.51 |

| Medición | Uds. | Parcial |
|---|---|---|
| Tablero 1 | 1 | 1.00 |
| Tablero 2 | 1 | 1.00 |
| Tablero 3 | 1 | 1.00 |
| Tablero 4 | 1 | 1.00 |
| Tablero 5 | 1 | 1.00 |
| Subtotal |  | 5.00 |
| Total |  | 5 |

**P04** m3 DEMOL. CORONACIÓN PILAS C/COMPRESOR
78.52 m3 × 59.61 (63.19 con costes indirectos) = 4961.68
M3. Demolición de coronación de pilas de hormigón con martillo compresor de 2.000 l/min., i/ retirada y transporte a muelle mediante cabria y gánguil a pie de carga, maquinaria auxiliar de obra y p.p. de costes indirectos.

| Código | Ud | Descripción | Rendimiento | Precio | Importe |
|---|---|---|---|---|---|
| U01AA011 | h | Peón ordinario | 3 | 17.47 | 52.41 |
| U02AK001 | h | Martillo compresor 2.000 l/min | 3 | 2.4 | 7.20 |
|  |  | Total |  |  | 59.61 |

| Medición | Uds. | Largo | Ancho | Parcial |
|---|---|---|---|---|
| DEMOLICIÓN CABEZA PILAS |  |  |  |  |
| Pila 1 | 1 | 2.9 | 4.1 | 11.89 |
| Pila 2 | 1 | 3.2 | 4.1 | 13.12 |
| Pila 3 | 1 | 8 | 4.1 | 32.80 |
| Pila 4 | 1 | 3.85 | 4.1 | 15.79 |
| Pila 5 | 1 | 1.2 | 4.1 | 4.92 |
| Subtotal |  |  |  | 78.52 |
| Total |  |  |  | 78.52 |

**P05** m3 DESM. PILAS MAMPOSTERÍA
252.18 m3 × 21.24 (22.51 con costes indirectos) = 5676.57
M3. Desmontaje de pilas de mampostería recibida con morteros de cemento, con martillo compresor de 2.000 l/min., i/ retirada y transporte a muelle mediante cabria y gánguil a pie de carga y p.p. de costes indirectos.

| Código | Ud | Descripción | Rendimiento | Precio | Importe |
|---|---|---|---|---|---|
| U01AA011 | h | Peón ordinario | 0.1 | 17.47 | 1.75 |
| U02AK001 | h | Martillo compresor 2.000 l/min | 0.1 | 2.4 | 0.24 |
| CABR01 | h | Cabria | 0.05 | 145 | 7.25 |
| GANG01 | h | Ganguil | 0.05 | 240 | 12.00 |
|  |  | Total |  |  | 21.24 |

| Medición | Uds. | Largo | Ancho | Alto | Parcial |
|---|---|---|---|---|---|
| DESMONTAJE PILAS MAL ESTADO |  |  |  |  |  |
| Pila 3 | 1 | 6.25 | 4.1 | 7.2 | 184.50 |
| Pila 5 | 1 | 14.75 | 4.1 |  | 60.48 |
|  | 1 | 3.6 | 2 |  | 7.20 |
| Subtotal |  |  |  |  | 252.18 |
| Total |  |  |  |  | 252.18 |

## C02 ESTRUCTURA (01/01/2010)
Importe: 188776.21

### C02.1 TABLERO
Importe: 104023.2

**P06** ud NEOPRENO ZUNCHADO 200x250x4(8+3).
40 ud × 81.91 (86.82 con costes indirectos) = 3472.80
Ud. Unidad de apoyo de neopreno zunchado de 200x250x4(8+3)mm., colocado y fijado a meseta mediante resina epoxidica. Incluyendo preparación de asiento y formación de meseta de apoyo.

| Código | Ud | Descripción | Rendimiento | Precio | Importe |
|---|---|---|---|---|---|
| U01AA006 | h | Capataz (mano de obra; 18/07/2023) | 0.5 | 19.03 | 9.52 |
| U01AA007 | h | Oficial primera (mano de obra; 18/07/2023) | 1 | 18.85 | 18.85 |
| U01AA011 | h | Peón ordinario | 1 | 17.47 | 17.47 |
| U39KA014 | ud | Neopreno con placa metálica (material) | 1 | 34.33 | 34.33 |
| U39KA014M | m3 | Mortero epoxídico alta resistencia sin retracción (material; 18/12/2018) | 0.02 | 87 | 1.74 |
|  |  | Total |  |  | 81.91 |

| Medición | Uds. | Largo | Parcial |
|---|---|---|---|
| Apoyo vigas tablero | 5 | 8 | 40.00 |
| Total |  |  | 40 |

**P07** m JUNTAS DILATACIÓN TABLERO-PILA
40 m × 19.09 (20.24 con costes indirectos) = 809.60
Ml. Junta de dilatación de poliestireno extruido de 2cm de espesor, colocada toda a lo largo de la junta formada entre tablero y pila de hormigón, p.p. de solapes y piezas especiales para cruces o ángulos, incluso posterior sellado de la junta con masilla de poliuretano Masterflex 474, previa colocación de cordón de fondo Roundex e imprimación de los labios de la junta con Elastoprimer 110.

| Código | Ud | Descripción | Rendimiento | Precio | Importe |
|---|---|---|---|---|---|
| U01AA007 | h | Oficial primera | 0.2 | 18.85 | 3.77 |
| U01AA010 | h | Peón especializado | 0.2 | 17.47 | 3.49 |
| U01FP501 | h | Oficial 1ª impermeabilizador (mano de obra; 18/07/2023) | 0.15 | 18.85 | 2.83 |
| U04VD001 | ud | Pequeño material (material) | 2 | 0.27 | 0.54 |
| U04VD070 | l | Masilla de poliuretano MASTERFLEX 474 (material) | 0.3 | 20.45 | 6.14 |
| U04VD075 | l | Imprimación sellado ELASTOPRIMER 110 (material) | 0.022 | 16.72 | 0.37 |
| U04VD080 | m | Cordón de polietileno ROUNDEX 30 mm. (material) | 1.01 | 0.43 | 0.43 |
| U15HA003 | m2 | P.pol.ext. STYRODUR 3035-CN/30 (material) | 0.2 | 7.6 | 1.52 |
|  |  | Total |  |  | 19.09 |

| Medición | Uds. | Largo | Parcial |
|---|---|---|---|
| Juntas | 10 | 4 | 40.00 |
| Total |  |  | 40 |

**P08** m V. PRET. DOBLE T 60x60/70 L<15M
130 m × 234.2 (248.25 con costes indirectos) = 32272.50
Ml. Viga prefabricada de hormigón pretensado doble T 60x60/70cm, L<15 m., i/transporte, lanzamiento, colocación. En hormigón HP-45/F/20/XS3. Según CE e IAP'11.

| Código | Ud | Descripción | Rendimiento | Precio | Importe |
|---|---|---|---|---|---|
| U01AA006 | h | Capataz | 0.01 | 19.03 | 0.19 |
| U01AA007 | h | Oficial primera | 0.01 | 18.85 | 0.19 |
| U01AA011 | h | Peón ordinario | 0.05 | 17.47 | 0.87 |
| U39AF004 | h | Grua autopropulsada de 25 T (maquinaria) | 0.05 | 74 | 3.70 |
| CABR01 | h | Cabria | 0.05 | 145 | 7.25 |
| GANG01 | h | Ganguil | 0.05 | 240 | 12.00 |
| U39JD007B | m | Viga doble T 60x60/70 (material; 21/07/2023) | 1 | 210 | 210.00 |
|  |  | Total |  |  | 234.2 |

| Medición | Uds. | Largo | Parcial |
|---|---|---|---|
| Vigas interior tableros | 10 | 13 | 130.00 |
| Total |  |  | 130 |

**P09** m V. PRET. RECT 40/70 L<15M
130 m × 249.2 (264.15 con costes indirectos) = 34339.50
Ml. Viga prefabricada de hormigón pretensado rectangular 40/70cm con peto de 10/30cm, L<15 m., i/transporte, lanzamiento, colocación. En hormigón HP-45/F/20/XS3. Según CE e IAP'11.

| Código | Ud | Descripción | Rendimiento | Precio | Importe |
|---|---|---|---|---|---|
| U01AA006 | h | Capataz | 0.01 | 19.03 | 0.19 |
| U01AA007 | h | Oficial primera | 0.01 | 18.85 | 0.19 |
| U01AA011 | h | Peón ordinario | 0.05 | 17.47 | 0.87 |
| U39AF004 | h | Grua autopropulsada de 25 T | 0.05 | 74 | 3.70 |
| CABR01 | h | Cabria | 0.05 | 145 | 7.25 |
| GANG01 | h | Ganguil | 0.05 | 240 | 12.00 |
| U39JD007C | m | Viga rectangular 40/70 con peto (material; 21/07/2023) | 1 | 225 | 225.00 |
|  |  | Total |  |  | 249.2 |

| Medición | Uds. | Largo | Parcial |
|---|---|---|---|
| Vigas exteriores tableros | 10 | 13 | 130.00 |
| Total |  |  | 130 |

**P10** m2 PRELOSA ARMADA 6cm
153.4 m2 × 40.24 (42.65 con costes indirectos) = 6542.51
M2 Prelosa prefabricada de hormigón 6cm de espesor realizada en hormigón HA-35/F/20/XS3. Completamente ejecutada. Incluso suministro, transporte y colocación.

| Código | Ud | Descripción | Rendimiento | Precio | Importe |
|---|---|---|---|---|---|
| U01AA006 | h | Capataz | 0.018 | 19.03 | 0.34 |
| U01AA007 | h | Oficial primera | 0.15 | 18.85 | 2.83 |
| U01AA011 | h | Peón ordinario | 0.25 | 17.47 | 4.37 |
| U39AF004 | h | Grua autopropulsada de 25 T | 0.05 | 74 | 3.70 |
| U39PREL01 | m2 | Prelosa colaborante 6cm HA-35/F/20/XS3 (material; 06/02/2019) | 1 | 29 | 29.00 |
|  |  | Total |  |  | 40.24 |

| Medición | Uds. | Largo | Ancho | Parcial |
|---|---|---|---|---|
| Total tablero | 5 | 13 | 2.36 | 153.40 |
| Total |  |  |  | 153.4 |

**P11** m3 HORMIGÓN HA-35/F/20/XS3
67.02 m3 × 98.74 (104.66 con costes indirectos) = 7014.31
M3. Hormigón HA-35/F/20/XS3 Cemento SR puesto en obra mediante bombeo, vibrado y colocado. Según CE

| Código | Ud | Descripción | Rendimiento | Precio | Importe |
|---|---|---|---|---|---|
| U01AA006 | h | Capataz | 0.12 | 19.03 | 2.28 |
| U01AA007 | h | Oficial primera | 0.12 | 18.85 | 2.26 |
| U01AA011 | h | Peón ordinario | 0.36 | 17.47 | 6.29 |
| U39AN004 | h | Equipo bombeo horm. 15 M3/H (maquinaria) | 0.12 | 79 | 9.48 |
| U39AZ001 | h | Vibrador de aguja (maquinaria) | 0.225 | 1.9 | 0.43 |
| U04MA510C | m3 | Hormigón HA-35/F/20/XS3 central (material; 18/12/2018) | 1.04 | 75 | 78.00 |
|  |  | Total |  |  | 98.74 |

| Medición | Uds. | Largo | Ancho | Alto | Parcial |
|---|---|---|---|---|---|
| Total tablero | 5 | 13 | 3.8 | 0.3 | 74.10 |
| Prelosas | -5 | 13 | 2.36 | 0.06 | -9.20 |
| Recrecido apoyo tablero 1 en estribo | 1 | 4 | 1.4 | 0.3 | 1.68 |
|  | 1 | 4 | 0.55 | 0.2 | 0.44 |
| Subtotal |  |  |  |  | 67.02 |
| Total |  |  |  |  | 67.02 |

**P12** kg ACERO PARA ARMAR B 500 S (18/07/2023)
9219.5 kg × 1.55 (1.64 con costes indirectos) = 15119.98
Kg. Acero para armar tipo B 500 S en barras corrugadas, elaborado y colocado.

| Código | Ud | Descripción | Rendimiento | Precio | Importe |
|---|---|---|---|---|---|
| U01AA007 | h | Oficial primera | 0.015 | 18.85 | 0.28 |
| U01AA008 | h | Oficial segunda (mano de obra; 18/07/2023) | 0.015 | 18.36 | 0.28 |
| U39HA002 | kg | Acero B 500 S (material; 21/07/2023) | 1.1 | 0.9 | 0.99 |
|  |  | Total |  |  | 1.55 |

| Medición | Uds. | Largo | Ancho | Alto | Parcial |
|---|---|---|---|---|---|
| Armado tablero | 5 | 1804.9 |  |  | 9024.50 |
| Recrecido apoyo tablero 1 en estribo | 1 | 4 | 1.4 | 25 | 140.00 |
|  | 1 | 4 | 0.55 | 25 | 55.00 |
| Subtotal |  |  |  |  | 9219.50 |
| Total |  |  |  |  | 9219.5 |

**P17** ud PRUEBA CARGA TABLERO L<15 (06/02/2019)
2 ud × 1200 (1272 con costes indirectos) = 2544.00
Ud. Prueba de carga de puente de vigas de acuerdo a especificaciones incluidas en proyecto.

| Código | Ud | Descripción | Rendimiento | Precio | Importe |
|---|---|---|---|---|---|
| U39ZN101 | ud | Prueba carga puente vigas L<15 (06/02/2019) | 1 | 1200 | 1200.00 |
|  |  | Total |  |  | 1200 |

| Medición | Uds. | Parcial |
|---|---|---|
| Prueba de carga | 2 | 2.00 |
| Total |  | 2 |

**P18** ud PRUEBA DE CARGA TABLERO L<15 SIMPLIFICADA (06/02/2019)
3 ud × 600 (636 con costes indirectos) = 1908.00
Ud. Prueba de carga de puente de vigas simplificada con un único escalón de carga, de acuerdo a especificaciones incluidas en proyecto.

| Código | Ud | Descripción | Rendimiento | Precio | Importe |
|---|---|---|---|---|---|
| U39ZN101B | ud | Prueba de carga simplificada puente vigas L<15 (06/02/2019) | 1 | 600 | 600.00 |
|  |  | Total |  |  | 600 |

| Medición | Uds. | Parcial |
|---|---|---|
| Prueba de carga | 3 | 3.00 |
| Total |  | 3 |

### C02.2 PILAS (01/01/2010)
Importe: 84753.01

**P19** m3 SANEO EN CIMENTACIÓN (18/12/2018)
146.25 m3 × 5.52 (5.85 con costes indirectos) = 855.56
M3. Saneo en cualquier clase de terreno, medido s/perfil, en zona de cimentación de pilas. Incluyendo medios y maquinaria auxiliar, y transporte de los productos a lugar indicado por la Dirección Facultativa en un radio de 8 millas náuticas.

| Código | Ud | Descripción | Rendimiento | Precio | Importe |
|---|---|---|---|---|---|
| DRAGCU | h | Draga de cuchara autopropulsada (maquinaria; 18/12/2018) | 0.012 | 270 | 3.24 |
| U01AF505 | h | Buzo (mano de obra; 21/07/2023) | 0.12 | 19.03 | 2.28 |
|  |  | Total |  |  | 5.52 |

| Medición | Uds. | Largo | Ancho | Alto | Parcial |
|---|---|---|---|---|---|
| SANEOS CIMENTACIÓN |  |  |  |  |  |
| Pila 3 | 1 | 9.75 | 7.5 | 2 | 146.25 |
| Subtotal |  |  |  |  | 146.25 |
| Total |  |  |  |  | 146.25 |

**P20** m3 PEDRAPLÉN BANQUETA
146.25 m3 × 9.28 (9.84 con costes indirectos) = 1439.10
M3. Pedraplén en banqueta de cimentación de pilas de 50-100kg, con p.p. de protección de mantos de escollera de 500kg, incluso medios y maquinaria auxiliar, suministro, colocación y nivelación s/planos. Totalmente terminada.

| Código | Ud | Descripción | Rendimiento | Precio | Importe |
|---|---|---|---|---|---|
| U39AH004B | h | Barcaza de 100m3 (maquinaria; 18/12/2018) | 0.01 | 51.1 | 0.51 |
| U39AB011 | h | Pala cargadora 1.3 m3 (maquinaria) | 0.03 | 32.5 | 0.98 |
| U39CS001B | m3 | Pedraplén (50/100kg) y Escollera >500 (material; 18/12/2018) | 1.05 | 4.7 | 4.94 |
| U01AF505 | h | Buzo | 0.15 | 19.03 | 2.85 |
|  |  | Total |  |  | 9.28 |

| Medición | Uds. | Largo | Ancho | Alto | Parcial |
|---|---|---|---|---|---|
| SANEOS CIMENTACIÓN |  |  |  |  |  |
| Pila 3 | 1 | 9.75 | 7.5 | 2 | 146.25 |
| Subtotal |  |  |  |  | 146.25 |
| Total |  |  |  |  | 146.25 |

**P21** m2 ENRASE BANQUETA CIMENTACIÓN
73.13 m2 × 13.86 (14.69 con costes indirectos) = 1074.28
M2. Enrase de banqueta con grava (50/70), con espesor de 25cm, suministro, carga en el medio flotante, colocación y nivelación mediante raíles, incluyendo medios y maquinaria auxiliar, totalmente colocado.

| Código | Ud | Descripción | Rendimiento | Precio | Importe |
|---|---|---|---|---|---|
| U39AH004B | h | Barcaza de 100m3 | 0.03 | 51.1 | 1.53 |
| U39AB011 | h | Pala cargadora 1.3 m3 | 0.02 | 32.5 | 0.65 |
| U39CS001C | m3 | Grava (50/70) (material; 18/12/2018) | 0.25 | 7.21 | 1.80 |
| U39CS001D | m | Carril de vía férrea (material; 18/12/2018) | 0.02 | 18.03 | 0.36 |
| U01AF505 | h | Buzo | 0.5 | 19.03 | 9.52 |
|  |  | Total |  |  | 13.86 |

| Medición | Uds. | Largo | Ancho | Parcial |
|---|---|---|---|---|
| SANEOS CIMENTACIÓN |  |  |  |  |
| Pila 3 | 1 | 9.75 | 7.5 | 73.13 |
| Subtotal |  |  |  | 73.13 |
| Total |  |  |  | 73.13 |

**P22** m3 BLOQUES DE HORMIGÓN
184.5 m3 × 85.85 (91 con costes indirectos) = 16789.50
M3. Formación de bloques de hormigón en masa, mediante hormigón HM-35/F/20/X0 con cemento SR, fabricados en zona habilitada, incluso encofrados y medios auxiliares para su elevación y colocación. Totalmente rematado y rasanteado por ambas caras. Según CE.

| Código | Ud | Descripción | Rendimiento | Precio | Importe |
|---|---|---|---|---|---|
| U01AA007 | h | Oficial primera | 0.1 | 18.85 | 1.89 |
| U01AA011 | h | Peón ordinario | 0.2 | 17.47 | 3.49 |
| U39AZ001 | h | Vibrador de aguja | 0.1 | 1.9 | 0.19 |
| U04MA510CM | m3 | Hormigón HM-35/F/20/X0 central (material; 21/07/2023) | 1.04 | 72 | 74.88 |
| U04MA510D | m2 | Encofrado plano visto (material; 18/12/2018) | 0.18 | 30 | 5.40 |
|  |  | Total |  |  | 85.85 |

| Medición | Uds. | Largo | Ancho | Alto | Parcial |
|---|---|---|---|---|---|
| SUSTITUCIÓN PILAS EXISTENTES |  |  |  |  |  |
| Pila 3 | 1 | 6.25 | 4.1 | 7.2 | 184.50 |
| Subtotal |  |  |  |  | 184.50 |
| Total |  |  |  |  | 184.5 |

**P23** m3 MAMPOSTERIA (02/01/2016)
67.68 m3 × 152.31 (161.45 con costes indirectos) = 10926.94
m3. Mampuestos de piedra igualando a los existentes, de espesor y altura variable.

| Código | Ud | Descripción | Rendimiento | Precio | Importe |
|---|---|---|---|---|---|
| U01AA006 | h | Capataz | 1.1 | 19.03 | 20.93 |
| U01AA091 | Hr | Oficial primera cantero (mano de obra; 20/07/2023) | 2.2 | 18.85 | 41.47 |
| U01AA011 | h | Peón ordinario | 2.2 | 17.47 | 38.43 |
| P01SM340 | t | Mampuesto irregular de granito (material; 21/07/2023) | 2.2 | 17 | 37.40 |
| M07W011 | t | km transporte de piedra (maquinaria; 02/01/2016) | 88 | 0.16 | 14.08 |
|  |  | Total |  |  | 152.31 |

| Medición | Uds. | Largo | Ancho | Parcial |
|---|---|---|---|---|
| SUSTITUCIÓN PILAS EXISTENTES |  |  |  |  |
| Pila 5 | 1 | 14.75 | 4.1 | 60.48 |
|  | 1 | 3.6 | 2 | 7.20 |
| Subtotal |  |  |  | 67.68 |
| Total |  |  |  | 67.68 |

**P24** m3 COLOCACIÓN BLOQUES Y MAMPOSTERIA
252.18 m3 × 47.58 (50.43 con costes indirectos) = 12717.44
M3. Colocación de bloques de hormigón y mampostería, en lugar indicado previo a comprobación de replanteo indicado en planos, mediante elementos de elevación desde tierra, o medios marítimos (cabria), perfectamente alineados, aplomados, con preparación de la superficie de asiento, completamente colocados y asentados en su ubicación definitiva.

| Código | Ud | Descripción | Rendimiento | Precio | Importe |
|---|---|---|---|---|---|
| U01AA006 | h | Capataz | 0.2 | 19.03 | 3.81 |
| U01AA091 | Hr | Oficial primera cantero | 0.2 | 18.85 | 3.77 |
| U01AA011 | h | Peón ordinario | 0.2 | 17.47 | 3.49 |
| U01AF505 | h | Buzo | 0.2 | 19.03 | 3.81 |
| CABR01 | h | Cabria | 0.2 | 145 | 29.00 |
| U39AF004 | h | Grua autopropulsada de 25 T | 0.05 | 74 | 3.70 |
|  |  | Total |  |  | 47.58 |

| Medición | Uds. | Largo | Ancho | Alto | Parcial |
|---|---|---|---|---|---|
| SUSTITUCIÓN PILAS EXISTENTES |  |  |  |  |  |
| Pila 3 | 1 | 6.25 | 4.1 | 7.2 | 184.50 |
| Pila 5 | 1 | 14.75 | 4.1 |  | 60.48 |
|  | 1 | 3.6 | 2 |  | 7.20 |
| Subtotal |  |  |  |  | 252.18 |
| Total |  |  |  |  | 252.18 |

**P25** m PELDAÑO PIEDRA GRANITO (01/01/2010)
30 m × 158.04 (167.52 con costes indirectos) = 5025.60
Ml. Peldaño formado por una pieza formando huella y tabica de piedra de granito de 34cm de ancho, 19cm de alto y 100cm de largo, con junta trabada entre un peldaño y el superíor con encaje de 4x4 cm.,recibido con mortero de cemento y arena de río M5 según UNE-EN 998-2, incluso sellado de juntas con mortero fino y limpieza posteríor.

| Código | Ud | Descripción | Rendimiento | Precio | Importe |
|---|---|---|---|---|---|
| U01AA091 | Hr | Oficial primera cantero | 1 | 18.85 | 18.85 |
| U01AA011 | h | Peón ordinario | 1 | 17.47 | 17.47 |
| U11WD010 | m | Peldaño piedra granito (material) | 1 | 108.95 | 108.95 |
| A02A080 | m3 | MORTERO CEMENTO M-5 (material; 01/01/2010) | 0.15 | 83.75 | 12.56 |
| U04CF005 | t | Cemento blanco BL-II 42,5 R Granel (material) | 0.001 | 213.6 | 0.21 |
|  |  | Total |  |  | 158.04 |

| Medición | Uds. | Largo | Ancho | Parcial |
|---|---|---|---|---|
|  | 2 | 15 | 1 | 30.00 |
| Total |  |  |  | 30 |

**P26** m3 FORMACIÓN CORONACIÓN PILAS
91.24 m3 × 149.74 (158.72 con costes indirectos) = 14481.61
M3. Formación de coronación de las pilas mediante Hormigón HA-35/F/20/XS3 Cemento SR puesto en obra mediante bombeo, vibrado y colocado. Incluso parte proporcional de encofrados. Según CE.

| Código | Ud | Descripción | Rendimiento | Precio | Importe |
|---|---|---|---|---|---|
| U01AA006 | h | Capataz | 0.12 | 19.03 | 2.28 |
| U01AA007 | h | Oficial primera | 0.12 | 18.85 | 2.26 |
| U01AA011 | h | Peón ordinario | 0.36 | 17.47 | 6.29 |
| U39AN004 | h | Equipo bombeo horm. 15 M3/H | 0.12 | 79 | 9.48 |
| U39AZ001 | h | Vibrador de aguja | 0.225 | 1.9 | 0.43 |
| U04MA510C | m3 | Hormigón HA-35/F/20/XS3 central | 1.04 | 75 | 78.00 |
| U39HA002 | kg | Acero B 500 S | 50 | 0.9 | 45.00 |
| U04MA510D | m2 | Encofrado plano visto | 0.2 | 30 | 6.00 |
|  |  | Total |  |  | 149.74 |

| Medición | Uds. | Largo | Ancho | Parcial |
|---|---|---|---|---|
| CABEZA PILAS |  |  |  |  |
| Pila 1 | 1 | 3.45 | 4 | 13.80 |
| Pila 2 | 1 | 3.75 | 4 | 15.00 |
| Pila 3 | 1 | 9.55 | 4 | 38.20 |
| Pila 4 | 1 | 4.56 | 4 | 18.24 |
| Pila 5 | 1 | 1.5 | 4 | 6.00 |
| Subtotal |  |  |  | 91.24 |
| Total |  |  |  | 91.24 |

**P27** m3 RESTAURACIÓN DE PILAS (01/01/2010)
96.76 m3 × 209.07 (221.61 con costes indirectos) = 21442.98
Restauración de pilas existentes de mampostería según inspección visual desde la cimentación a la coronación, ejecutado con mampuesto irregular de piedra de granito sin labrar, presentando una cara preparada para formar parte del paramento visto, tomado con torta de mortero de cemento CEM II/A-D 32,5 SR,y arena de río M-5, de 2-3 cm. de espesor, incluso replanteo, nivelación, aplomado, perpiaños para arriostramiento transversal, (aproximadamente 30% del volumen), evitando la concurrencia de más de tres aristas de mampuesto en un vértice, ripio de piedra para acuñado, mermas y limpieza, ejecutado según NTE-EFP. Dejando listo para rejuntar.

| Código | Ud | Descripción | Rendimiento | Precio | Importe |
|---|---|---|---|---|---|
| U01AA007 | h | Oficial primera | 3.5 | 18.85 | 65.98 |
| U01AA010 | h | Peón especializado | 2 | 17.47 | 34.94 |
| U01FJ101 | h | Oficial 1ª cantero (mano de obra; 18/07/2023) | 2 | 18.85 | 37.70 |
| P01SM340 | t | Mampuesto irregular de granito | 2.2 | 17 | 37.40 |
| P01SM250 | t | Ripio de piedra de granito (material; 01/01/2010) | 0.311 | 18.74 | 5.83 |
| A02A080 | m3 | MORTERO CEMENTO M-5 | 0.325 | 83.75 | 27.22 |
|  |  | Total |  |  | 209.07 |

Claves: merma, limpieza, replanteo, nivel, perpiaño, arriostramiento, arista, rejuntar, areno, cemento, cuña, muro, mortero, ripio, granito, río, paramento, preparación, labrador, piedra, ejecución, mampostería, cara, ordinario, construcción

| Medición | Uds. | Largo | Ancho | Alto | Parcial |
|---|---|---|---|---|---|
| RESTAURACIÓN PILAS EXISTENTES |  |  |  |  |  |
| Pila 1 | 0.3 | 2.2 | 4.1 | 5.1 | 13.80 |
| Pila 2 | 0.3 | 2.35 | 4.1 | 5.06 | 14.63 |
| Pila 4 | 0.3 | 2.75 | 4.1 | 8.2 | 27.74 |
| Pila 5 | 0.3 | 5.5 | 4.1 | 6 | 40.59 |
| Subtotal |  |  |  |  | 96.76 |
| Total |  |  |  |  | 96.76 |

## C03 OBRAS COMPLEMENTARIAS
Importe: 67760.8

### C03.1 BOLARDOS, DEFENSAS Y ESCALERAS
Importe: 23916.9

**P28** ud BOLARDO FUND 240KG
10 ud × 1027.99 (1089.67 con costes indirectos) = 10896.70
Ud. Suministro e instalación de bolardos de fundición de 240kg, incluso anclajes y colocación.

| Código | Ud | Descripción | Rendimiento | Precio | Importe |
|---|---|---|---|---|---|
| U01AA007 | h | Oficial primera | 3 | 18.85 | 56.55 |
| U01AA011 | h | Peón ordinario | 3 | 17.47 | 52.41 |
| U02OD001 | h | Autogrúa pequeña (maquinaria) | 0.1 | 44 | 4.40 |
| M06CM040 | h | Compresor portátil diesel media presión 10 m3/min 7 bar (maquinaria; 02/01/2016) | 1 | 10.74 | 10.74 |
| M06B030 | h | Barrena de perforación (maquinaria; 02/01/2016) | 1 | 3.89 | 3.89 |
| BOL1 | ud | Bolardo de 240kg con elem. aux. (material; 18/01/2019) | 1 | 900 | 900.00 |
|  |  | Total |  |  | 1027.99 |

| Medición | Uds. | Parcial |
|---|---|---|
| Pila 1 | 2 | 2.00 |
| Pila 2 | 2 | 2.00 |
| Pila 3 | 2 | 2.00 |
| Pila 4 | 2 | 2.00 |
| Pila 5 | 2 | 2.00 |
| Subtotal |  | 10.00 |
| Total |  | 10 |

**P30** ud DEFENSA TIPO D (02/01/2016)
10 ud × 1124.74 (1192.22 con costes indirectos) = 11922.20
Ud. Defensa de 3m de longitud, formada por caucho de 300x254mm y un cintón de madera de "azobe" de 100mm de espesor, incluso pernos de anclaje a paramentos del muelle, con cuatro pernos de 34mm de diámetro, sellados con resina epoxi, andamiaje y plantillas necesarias para la realización del trabajo, totalmente montadas.

| Código | Ud | Descripción | Rendimiento | Precio | Importe |
|---|---|---|---|---|---|
| U01AA007 | h | Oficial primera | 8 | 18.85 | 150.80 |
| U01AA011 | h | Peón ordinario | 8 | 17.47 | 139.76 |
| M06CM040 | h | Compresor portátil diesel media presión 10 m3/min 7 bar | 2 | 10.74 | 21.48 |
| M06B030 | h | Barrena de perforación | 2 | 3.89 | 7.78 |
| DEFCAU1 | m | Defensa de caucho tipo GD-11 de 300x254mm (material; 18/12/2018) | 3 | 220 | 660.00 |
| CINMAD1 | m | Cintón de madera 100mm (material; 18/12/2018) | 3 | 21.64 | 64.92 |
| PERN1 | ud | Perno de 30mm y p.p de resina (material; 07/09/2023) | 4 | 20 | 80.00 |
|  |  | Total |  |  | 1124.74 |

| Medición | Uds. | Parcial |
|---|---|---|
| Tablero 1 | 2 | 2.00 |
| Tablero 2 | 2 | 2.00 |
| Tablero 3 | 2 | 2.00 |
| Tablero 4 | 2 | 2.00 |
| Tablero 5 | 2 | 2.00 |
| Subtotal |  | 10.00 |
| Total |  | 10 |

**P31** ud ESCALERA DE GATO (18/07/2023)
2 ud × 517.92 (549 con costes indirectos) = 1098.00
Ud. Escalera de gato con pates de acero recubiertos de PVC, incluso preparación de empotramiento y superficie de asiento, incluso fijación, sistemas de anclaje, resina de sujección, totalmente rematado s/ planos.

| Código | Ud | Descripción | Rendimiento | Precio | Importe |
|---|---|---|---|---|---|
| U01AA007 | h | Oficial primera | 6 | 18.85 | 113.10 |
| U01AA011 | h | Peón ordinario | 6 | 17.47 | 104.82 |
| ESCGAT1 | ud | Escalera de gato (material; 21/07/2023) | 1 | 300 | 300.00 |
|  |  | Total |  |  | 517.92 |

| Medición | Uds. | Parcial |
|---|---|---|
| Pila 3 | 2 | 2.00 |
| Total |  | 2 |

### C03.2 CONDUCTOS DE RESERVA PARA INSTALACIONES (18/12/2018)
Importe: 3843.9

**P32** m CANALIZACIÓN d160 PVC (18/12/2018)
150 m × 18.76 (19.89 con costes indirectos) = 2983.50
Ml. Canalización formada por un tubo de PVC de D=160 mm., corrugado exterior y liso interior, con alambre guía, sin incluir cables, anclado a vigas mediante material plástico que evite la corrosión. Totalmente instalado.

| Código | Ud | Descripción | Rendimiento | Precio | Importe |
|---|---|---|---|---|---|
| U01AA007 | h | Oficial primera | 0.2 | 18.85 | 3.77 |
| U01AA011 | h | Peón ordinario | 0.4 | 17.47 | 6.99 |
| U39GK010 | m | Tubo PVC corrugado d160 (material; 18/12/2018) | 1 | 2.5 | 2.50 |
| U05AE000C | ud | Elementos de sujección (material; 18/12/2018) | 1 | 5.5 | 5.50 |
|  |  | Total |  |  | 18.76 |

| Medición | Uds. | Largo | Parcial |
|---|---|---|---|
| Tubos reserva | 2 | 75 | 150.00 |
| Total |  |  | 150 |

**P33** ud ARQUETA 40X40X60 TAPA FD 400 (23/04/2020)
4 ud × 202.92 (215.1 con costes indirectos) = 860.40
Ud. Arqueta de 40x40x60 con tapa y cerco de fundición D400 para acceso a instalaciones de reserva. Totalmente instalada.

| Código | Ud | Descripción | Rendimiento | Precio | Importe |
|---|---|---|---|---|---|
| U01AA008 | h | Oficial segunda | 0.5 | 18.36 | 9.18 |
| U01AA010 | h | Peón especializado | 0.5 | 17.47 | 8.74 |
| P27SA110 | ud | Cerco 40x40 cm. y tapa fundición D400 (material; 23/04/2020) | 1 | 150 | 150.00 |
| P27SA110B | ud | Arqueta 40x40x60 (material; 11/06/2021) | 1 | 35 | 35.00 |
|  |  | Total |  |  | 202.92 |

| Medición | Uds. | Parcial |
|---|---|---|
| Muelle | 2 | 2.00 |
| Pila 5 | 2 | 2.00 |
| Subtotal |  | 4.00 |
| Total |  | 4 |

### C03.3 IMPREVISTOS (11/09/2023)
Importe: 40000

**P34** P.A. IMPREVISTOS (11/09/2023)
1 P.A. × 37735.85 (40000 con costes indirectos) = 40000.00
Partida alzada a justificar destinada a imprevistos que puedan surgir a lo largo de la obra.

| Código | Ud | Descripción | Rendimiento | Precio | Importe |
|---|---|---|---|---|---|
| PA01 | P.A. | IMPREVISTOS (11/09/2023) | 1 | 37735.85 | 37735.85 |
|  |  | Total |  |  | 37735.85 |

## C04 TRASLADO PANTALÁN FLOTANTE
Importe: 107822.45

### C04.1 DESMONTAJE
Importe: 36369.19

**P02** ud DESMONTAJE Y TRASLADO INSTALACIONES PANTALÁN FLOTANTE
1 ud × 34310.56 (36369.19 con costes indirectos) = 36369.19
Trabajos de desmontaje de todas las instalaciones existentes, incluso retirada de pilotes existentes mediante corte de los mismos en el fondo marino y retirada a acopio o gestor autorizado, y posterior traslado a nueva ubicación, incluyendo todos los trabajos de montaje necesarios.

| Código | Ud | Descripción | Rendimiento | Precio | Importe |
|---|---|---|---|---|---|
| U01AA010 | h | Peón especializado | 255.2 | 17.47 | 4458.34 |
| U01AA011 | h | Peón ordinario | 255.2 | 17.47 | 4458.34 |
| U02AK001 | h | Martillo compresor 2.000 l/min | 127.85 | 2.4 | 306.84 |
| U02AP001 | h | Cortadora hgón. disco diamante | 127.85 | 4.4 | 562.54 |
| CABR01 | h | Cabria | 63.7 | 145 | 9236.50 |
| GANG01 | h | Ganguil | 63.7 | 240 | 15288.00 |
|  |  | Total |  |  | 34310.56 |

### C04.2 PILOTES NUEVOS (02/01/2016)
Importe: 51481.68

**P14** m PILOTE ACERO d=508mm e=10 (09/11/2022)
120 m × 252.68 (267.84 con costes indirectos) = 32140.80
Pilote de acero Ø508 mm de diámetro exterior y 10 mm de espesor soldadura helicoidal con doble cordón (o similar), protegido a base de 200 micras de pintura epoxi poliamida autoimprimante Hempel o similar color negro previo chorreo y granallado de toda la superficie exterior hasta grado SA-2 1/2 de la norma SIS-055900/67. Totalmente instalado

| Código | Ud | Descripción | Rendimiento | Precio | Importe |
|---|---|---|---|---|---|
| U01AAM01 | h | Oficial 1ª instalador pantalanes (mano de obra; 18/07/2023) | 1.5 | 18.85 | 28.28 |
| U01AAM05 | h | Peón especializado pantalanes (mano de obra; 18/07/2023) | 2 | 17.47 | 34.94 |
| M04PS900_M | h | Equipo inyección profunda, con bomba baja presión y perforación (maquinaria; 09/11/2022) | 0.15 | 258 | 38.70 |
| P03ALT120 | m | Pilote de acero d=508mm e=10mm (material; 18/07/2023) | 1 | 150.76 | 150.76 |
|  |  | Total |  |  | 252.68 |

| Medición | Uds. | Largo | Parcial |
|---|---|---|---|
|  | 6 | 20 | 120.00 |
| Total |  |  | 120 |

**P15** ud SOLDADURA DE PILOTE (02/01/2016)
6 ud × 375.13 (397.64 con costes indirectos) = 2385.84
Soldadura de pilote de acero con aporte de materiales, incluso operaciones de preparación necesarias. Totalmente rematado.

| Código | Ud | Descripción | Rendimiento | Precio | Importe |
|---|---|---|---|---|---|
| U01SA007 | h | Oficial 1ª soldador (mano de obra; 19/07/2023) | 8 | 18.85 | 150.80 |
| U01FA007 | h | Oficial 1ª ferralla (mano de obra; 19/07/2023) | 4.75 | 18.85 | 89.54 |
| U01FA009 | h | Ayudante ferralla (mano de obra; 19/07/2023) | 4.75 | 17.84 | 84.74 |
| M12M035 | h | Motosoldadora eléctr. 10 KVAs (maquinaria; 19/07/2023) | 8 | 5.5 | 44.00 |
| P03AAA020 | kg | Alambre atar 1,3 mm (material; 02/01/2016) | 0.6 | 0.88 | 0.53 |
| P03ACD010 | kg | Acero corrugado elaborado / armado B 500 S/SD (material; 08/06/2023) | 6 | 0.92 | 5.52 |
|  |  | Total |  |  | 375.13 |

**P16** ud HINCA DE PILOTES TUBULAR DE ACERO EN ROCA (02/01/2016)
6 ud × 2665.89 (2825.84 con costes indirectos) = 16955.04
Ud. Hinca de pilotes tubular de acero en roca, mediante utilización de plataforma de hinca flotante dotada de martillo de 2000 Kg y trepano para rotura de roca interior de tubo hasta 3 veces el diámetro de pilote de profundidad. En caso de querer proseguir igualmente con la hinca se incrementará el coste de la misma por horas excedidas en una cantidad de 250 €/hora.

| Código | Ud | Descripción | Rendimiento | Precio | Importe |
|---|---|---|---|---|---|
| U01AA007 | h | Oficial primera | 0.1 | 18.85 | 1.89 |
| U01AA011 | h | Peón ordinario | 0.8 | 17.47 | 13.98 |
| M02GMH040 | h | Camión-grúa articulada telescópica 50 t (maquinaria; 02/01/2016) | 1 | 85 | 85.00 |
| M07CB030 | h | Camión basculante 6x4 de 20 t (maquinaria; 02/01/2016) | 1.5 | 39.01 | 58.52 |
| U02QA020M | h | Plataforma de hinca flotante i/accesorios (maquinaria; 18/07/2023) | 6 | 417.75 | 2506.50 |
|  |  | Total |  |  | 2665.89 |

### C04.3 NUEVOS PANTALANES
Importe: 19971.58

**P29** ud CORNAMUSA 4T
20 ud × 29.78 (31.57 con costes indirectos) = 631.40
Cornamusa de fundicion de aluminio anticorrosivo naval, de resistencia a tracción 4 Tn, para instalar en perfil lateral mediante tornillo especial de acero inoxidables M16 AISI 316 con sus correspondientes tuercas y arandelas. Totalmente instalada.

| Código | Ud | Descripción | Rendimiento | Precio | Importe |
|---|---|---|---|---|---|
| U01AA007 | h | Oficial primera | 0.05 | 18.85 | 0.94 |
| U01AA011 | h | Peón ordinario | 0.05 | 17.47 | 0.87 |
| CORN4T | ud | Cornamusa Fund Al. 4T (material; 21/07/2023) | 1 | 26.62 | 26.62 |
| U04VD001 | ud | Pequeño material | 5 | 0.27 | 1.35 |
|  |  | Total |  |  | 29.78 |

**P13** m VIGA HEB160 S275 (02/01/2016)
2 m × 1596.72 (1692.52 con costes indirectos) = 3385.04
Ud. Suministro de viga HEB160 de 6m de longitud, de acero S275JR con tres anclajes a muelle todo ello protegido mediante galvanizado en caliente de la misma. Incluso tornillería de anclaje a muelle de acero inoxidable. Totalmente instalado.

| Código | Ud | Descripción | Rendimiento | Precio | Importe |
|---|---|---|---|---|---|
| U01AAM01 | h | Oficial 1ª instalador pantalanes | 8 | 18.85 | 150.80 |
| U01AAM05 | h | Peón especializado pantalanes | 8 | 17.47 | 139.76 |
| M02GMH040 | h | Camión-grúa articulada telescópica 50 t | 8 | 85 | 680.00 |
| P03ALP010G | kg | Acero laminado S 275 JR Galvanizado (material; 21/07/2023) | 260 | 1.85 | 481.00 |
| %MEDAUX10 | % | Medios auxiliares (21/07/2023) | 10 % | 1451.56 | 145.16 |
|  |  | Total |  |  | 1596.72 |

**P35** m PANTALÁN EN RO2 PE C/1 APERT. DE 2 m. DE ANCHO (04/09/2023)
12 m × 669.13 (709.28 con costes indirectos) = 8511.36
Pantalán de 2m. de ancho, fabricado con estructura de aleación de aluminio tipo EN - AW - 6082 T6 y perfil principal tipo "RO2 PE" o similar, superficie pisable y defensa lateral de pavimento sintético ecológico de alta densidad de 24mm. de espesor medio, apertura lateral practicable a un lado del pantalán igualmente en aluminio, con bandeja perforada en PVC para canalización de servicios, incluso tacos elastómeros de unión entre módulos. Con su correspondiente flotación en polietileno, para un francobordo de 550mm. (Unidad montada y en funcionamiento).

| Código | Ud | Descripción | Rendimiento | Precio | Importe |
|---|---|---|---|---|---|
| O01OB130 | h | Oficial 1ª cerrajero (mano de obra; 04/09/2023) | 3.05 | 18.85 | 57.49 |
| O01OB140 | h | Ayudante cerrajero (mano de obra; 04/09/2023) | 3.05 | 17.84 | 54.41 |
| M07CG010 | h | Camión con grúa 6 t. (maquinaria; 04/09/2023) | 2.5 | 42.89 | 107.23 |
| P03ALP00A | m | Pantalán RO2 PE Ancho=2m (material; 04/09/2023) | 1 | 450 | 450.00 |
|  |  | Total |  |  | 669.13 |

**P36** ud PASARELA 80/25 ARTI-ARTI DE (10+6)x1,20m. (S/CEL. A.P.) (18/04/2013)
1 ud × 7022.43 (7443.78 con costes indirectos) = 7443.78
Pasarela de acceso articulada-articulada de 16x1,20m. de ancho (compuesta por dos tamos de 10x1,20m y 6x1,20m), fabricada con estructura de aluminio calidad anticorrosivo y perfil principal tipo "Pasarela 80/25" o similar, superficie pisable de pavimento ecológico de 24mm. de espesor, incluso barandillas laterales de 1,05m de altura, rampilla de 1,20x0,90m. en zona de apoyo de pantalán, bandas de rodadura en aluminio y pletina de anclaje a muelle de obra civil en aluminio, incluyendo los pernos de anclajes y toda la tornillería correspondiente. (Unidad montada y en funcionamiento).

| Código | Ud | Descripción | Rendimiento | Precio | Importe |
|---|---|---|---|---|---|
| O01OB130 | h | Oficial 1ª cerrajero | 14.75 | 18.85 | 278.04 |
| O01OB140 | h | Ayudante cerrajero | 14.75 | 17.84 | 263.14 |
| M07CG010 | h | Camión con grúa 6 t. | 7.25 | 42.89 | 310.95 |
| P03ALP00B | ud | Pasarela 80/25 arti-arti de (12+4)x1,50m (material; 04/09/2023) | 1 | 6000 | 6000.00 |
| P13TP070A | ud | Pletina anclaje en aluminio P/Cable Inox. (material; 18/04/2013) | 1 | 170.3 | 170.30 |
|  |  | Total |  |  | 7022.43 |

| Medición | Uds. | Parcial |
|---|---|---|
| Accesos | 1 | 1.00 |
| Total |  | 1 |

## C05 VIGILANCIA AMBIENTAL Y GESTIÓN DE RESIDUOS (01/01/2010)
Importe: 22023.06

### C05.1 MEDIDAS PREVENTIVAS (28/02/2013)
Importe: 5446.1

**P37** m BARRERA ANTICONTAMINACIÓN VERTIDOS Y SOLIDOS SUSPENSIÓN (28/02/2013)
110 m × 46.71 (49.51 con costes indirectos) = 5446.10
Instalación de barrera de contención de sedimentos para evitar la contaminación por posibles vertidos o sólidos en suspensión. Fabricada con flotadores de espuma de polietileno de célula cerrada recubiertos de PVC altamente resistente. Incluido anclaje, soportes y lastrado. Incluso suministro, colocación y posterior retirada.

| Código | Ud | Descripción | Rendimiento | Precio | Importe |
|---|---|---|---|---|---|
| U01AA011 | h | Peón ordinario | 0.8 | 17.47 | 13.98 |
| M05RN030A | h | Retroexcavadora neumáticos 100 CV (maquinaria; 28/02/2013) | 0.2 | 28.66 | 5.73 |
| U42GA150 | m2 | Barrera anticontaminación (material; 28/06/2023) | 1.5 | 18 | 27.00 |
|  |  | Total |  |  | 46.71 |

| Medición | Uds. | Largo | Parcial |
|---|---|---|---|
| Protección traslado pantalán | 1 | 110 | 110.00 |
| Total |  |  | 110 |

### C05.2 TRATAMIENTO RCD (01/01/2010)
Importe: 14796.16

**P38** m3 RCD RESID EXCAVACION TRANSP.VERTED.>10km.CARGA MEC. (01/01/2010)
596.25 m3 × 11.53 (12.22 con costes indirectos) = 7286.18
M3. Transporte de residuos limpios al vertedero autorizado por transportista autorizado (por la Consejería de Medio Ambiente de la comunidad autónoma correspondiente), a una distancia mayor de 10 km., considerando ida y vuelta, con camión bañera basculante cargado a máquina, canon de vertedero y con p.p. de medios auxiliares, considerando también la carga. (Real Decreto 1481/2001, de 27 de diciembre)

| Código | Ud | Descripción | Rendimiento | Precio | Importe |
|---|---|---|---|---|---|
| M05RN030A | h | Retroexcavadora neumáticos 100 CV | 0.02 | 28.66 | 0.57 |
| M07CB020 | h | Camión basculante 4x4 14 t (maquinaria; 01/01/2010) | 0.25 | 35.45 | 8.86 |
| M07N210TE | m3 | Canon tierras excavación a vertedero (15/07/2016) | 1 | 2.1 | 2.10 |
|  |  | Total |  |  | 11.53 |

| Medición | Uds. | Largo | Ancho | Alto | Parcial |
|---|---|---|---|---|---|
| SANEOS CIMENTACIÓN |  |  |  |  |  |
| Pila 3 | 1 | 9.75 | 7.5 | 2 | 146.25 |
| TRASLADO PANTALÁN FLOTANTE |  |  |  |  |  |
| Cimentaciones | 1 | 450 |  |  | 450.00 |
| Subtotal |  |  |  |  | 596.25 |
| Total |  |  |  |  | 596.25 |

**P39** m3 RCD RESID NO LIMPIOS TRANSP.VERTED.>10km.CARGA MEC. (01/01/2010)
428.33 m3 × 15.83 (16.78 con costes indirectos) = 7187.38
M3. Transporte de residuos no limpios al vertedero autorizado por transportista autorizado (por la Consejería de Medio Ambiente de la comunidad autónoma correspondiente), a una distancia mayor de 10 km., considerando ida y vuelta, con camión bañera basculante cargado a máquina, canon de vertedero y con p.p. de medios auxiliares, considerando también la carga. (Real Decreto 1481/2001, de 27 de diciembre)

| Código | Ud | Descripción | Rendimiento | Precio | Importe |
|---|---|---|---|---|---|
| M05RN030A | h | Retroexcavadora neumáticos 100 CV | 0.02 | 28.66 | 0.57 |
| M07CB020 | h | Camión basculante 4x4 14 t | 0.25 | 35.45 | 8.86 |
| M07N210RL | m3 | Canon residuos no limpios a vertedero (05/03/2013) | 1 | 6.4 | 6.40 |
|  |  | Total |  |  | 15.83 |

| Medición | Uds. | Largo | Ancho | Alto | Parcial |
|---|---|---|---|---|---|
| DESMONAJE ELEMENTOS DE PANTALÁN |  |  |  |  |  |
| Tablero 1 | 1 | 13 | 4 | 0.05 | 2.60 |
| Tablero 2 | 1 | 13 | 4 | 0.05 | 2.60 |
| Tablero 3 | 1 | 13 | 4 | 0.05 | 2.60 |
| Tablero 4 | 1 | 13 | 4 | 0.05 | 2.60 |
| Tablero 5 | 1 | 13 | 4 | 0.05 | 2.60 |
| DEMOLICIÓN TABLERO |  |  |  |  |  |
| Tablero 1 | 1 | 13 | 4 | 0.4 | 20.80 |
| Tablero 2 | 1 | 13 | 4 | 0.4 | 20.80 |
| Tablero 3 | 1 | 13 | 4 | 0.4 | 20.80 |
| Tablero 4 | 1 | 13 | 4 | 0.4 | 20.80 |
| Tablero 5 | 1 | 13 | 4 | 0.4 | 20.80 |
| DEMOLICIÓN CABEZA PILAS |  |  |  |  |  |
|  | 1 | 1 | 1 | 2.9 | 2.90 |
|  | 1 | 1 | 1 | 3.2 | 3.20 |
|  | 1 | 1 | 1 | 8 | 8.00 |
|  | 1 | 1 | 1 | 3.85 | 3.85 |
|  | 1 | 1 | 1 | 1.2 | 1.20 |
| DESMONTAJE PILAS | 1 | 6.25 | 4.1 | 7.2 | 184.50 |
|  | 1 | 14.75 | 4.1 |  | 60.48 |
|  | 1 | 3.6 | 2 |  | 7.20 |
| TRASLADO PANTALÁN FLOTANTE |  |  |  |  |  |
| Cimentaciones | 1 | 40 |  |  | 40.00 |
| Subtotal |  |  |  |  | 428.33 |
| Total |  |  |  |  | 428.33 |

**P40** m3 RCD RESID SIN CLASIFICAR TRANSP.VERTED.>10km.CARGA MEC. (01/01/2010)
10 m3 × 30.43 (32.26 con costes indirectos) = 322.60
M3. Transporte de residuos sin clasificar al vertedero autorizado por transportista autorizado (por la Consejería de Medio Ambiente de la comunidad autónoma correspondiente), a una distancia mayor de 10 km., considerando ida y vuelta, con camión bañera basculante cargado a máquina, canon de vertedero y con p.p. de medios auxiliares, considerando también la carga. (Real Decreto 1481/2001, de 27 de diciembre)

| Código | Ud | Descripción | Rendimiento | Precio | Importe |
|---|---|---|---|---|---|
| M05RN030A | h | Retroexcavadora neumáticos 100 CV | 0.02 | 28.66 | 0.57 |
| M07CB020 | h | Camión basculante 4x4 14 t | 0.25 | 35.45 | 8.86 |
| M07N210SC | m3 | Canon residuos sin clasificar a vertedero (11/02/2019) | 1 | 21 | 21.00 |
|  |  | Total |  |  | 30.43 |

| Medición | Uds. | Largo | Parcial |
|---|---|---|---|
| Estimación residuos no limpios | 1 | 10 | 10.00 |
| Total |  |  | 10 |

### C05.3 GESTIÓN RCD (15/07/2016)
Importe: 1780.8

**P41** Mes COSTE CONTENEDOR PLÁSTICOS 16m3. (15/07/2016)
6 Mes × 60 (63.6 con costes indirectos) = 381.60
Coste del alquiler de contenedor de 16m3. de capacidad, sólo permitido éste tipo de residuo en el contenedor por el gestor de residuos no peligrosos (autorizado por la Consejería de Medio Ambiente de la Comunidad Autónoma correspondiente)

| Código | Ud | Descripción | Rendimiento | Precio | Importe |
|---|---|---|---|---|---|
| M13O280 | Mes | Alq.conten. plásticos 16m3 (15/07/2016) | 1 | 60 | 60.00 |
|  |  | Total |  |  | 60 |

Claves: permiso, residuo, medio, ambiente, autónomo, alquiler, contenedor

**P42** Mes COSTE CONTENEDOR CARTONES 16m3. (15/07/2016)
6 Mes × 60 (63.6 con costes indirectos) = 381.60
Coste del alquiler de contenedor de 16m3. de capacidad, sólo permitido éste tipo de residuo en el contenedor por el gestor de residuos no peligrosos (autorizado por la Consejería de Medio Ambiente de la Comunidad Autónoma correspondiente)

| Código | Ud | Descripción | Rendimiento | Precio | Importe |
|---|---|---|---|---|---|
| M13O310 | Mes | Alq.conten. cartones 16m3 (15/07/2016) | 1 | 60 | 60.00 |
|  |  | Total |  |  | 60 |

Claves: medio, alquiler, contenedor, residuo, ambiente, permiso, autónomo

**P43** Mes COSTE CONTENEDOR CHATARRA 16m3. (15/07/2016)
6 Mes × 60 (63.6 con costes indirectos) = 381.60
Coste del alquiler de contenedor de 16m3. de capacidad, sólo permitido éste tipo de residuo en el contenedor por el gestor de residuos no peligrosos (autorizado por la Consejería de Medio Ambiente de la Comunidad Autónoma correspondiente)

| Código | Ud | Descripción | Rendimiento | Precio | Importe |
|---|---|---|---|---|---|
| M13O250 | Mes | Alq.conten. chatarra 16m3 (15/07/2016) | 1 | 60 | 60.00 |
|  |  | Total |  |  | 60 |

Claves: alquiler, contenedor, residuo, medio, autónomo, permiso, ambiente

**P44** ud TRAN.PLAN.<50km.CONT.RNP. VAL (15/07/2016)
6 ud × 100 (106 con costes indirectos) = 636.00
Servicio de entrega y recogida de contenedor de residuo no peligroso valorable (chatarra, plástico, cartón o madera) por transportista autorizado (por la Consejería de Medio Ambiente de la Comunidad Autónoma correspondiente), de capacidades: 16, 22 o 30 m3, colocado a pie de carga y considerando una distancia de transporte al centro de reciclaje o de transferencia no superior a 50km.( Plan Nacional de Residuos de construcción y demolición 2001; Ley 10/1998, de 21 de abril).

| Código | Ud | Descripción | Rendimiento | Precio | Importe |
|---|---|---|---|---|---|
| M13O380 | ud | Cambio y entrega cont. 50km (15/07/2016) | 1 | 100 | 100.00 |
|  |  | Total |  |  | 100 |

Claves: colocación, contenedor, ambiente, medio, madero, cartón, plástico, residuo, autónomo, carga, servicio, entrega, pie, transporte, nacional, construcción, demolición, ley

## C06 SEGURIDAD Y SALUD (21/07/2023)
Importe: 11702

**SS1** P.A. SEGURIDAD Y SALUD (21/07/2023)
1 P.A. × 11039.62 (11702 con costes indirectos) = 11702.00
Partida alzada para seguridad y salud.

| Código | Ud | Descripción | Rendimiento | Precio | Importe |
|---|---|---|---|---|---|
| PA03 | P.A. | Seguridad y salud (21/07/2023) | 1 | 11039.62 | 11039.62 |
|  |  | Total |  |  | 11039.62 |

## Precios auxiliares

**A02A080** m3 MORTERO CEMENTO M-5 (material; 01/01/2010)
Precio: 83.75
Mortero de cemento CEM II/A-D 32,5 SR y arena de río de tipo M-5 para uso corriente (G), con resistencia a compresión a 28 días de 5,0 N/mm2, confeccionado con hormigonera de 200 l, s/RC-08 y UNE-EN 998-2:2004.

| Código | Ud | Descripción | Rendimiento | Precio | Importe |
|---|---|---|---|---|---|
| U01AA011 | h | Peón ordinario | 1.7 | 17.47 | 29.70 |
| P01CC020B | t | Cemento CEM II/A-D 32,5 SR sacos (material; 11/02/2019) | 0.27 | 125 | 33.75 |
| P01AA020 | m3 | Arena de río 0/6 mm (material; 01/01/2010) | 1.09 | 17.39 | 18.96 |
| P01DW050 | m3 | Agua (material; 01/01/2010) | 0.255 | 1.27 | 0.32 |
| M03HH020 | h | Hormigonera 200 l gasolina (maquinaria; 01/01/2010) | 0.4 | 2.55 | 1.02 |
|  |  | Total |  |  | 83.75 |

Claves: construcción, resistencia, río, cemento, mortero, areno, compresión, hormigón, confeccionar

## Recursos

**P01SM340** t Mampuesto irregular de granito
Claves: granito, material, mampostería

**P01SM250** t Ripio de piedra de granito
Claves: material, ripio, granito, piedra

**M06B030** h Barrena de perforación
Claves: cetco

**P27SA110** ud Cerco 40x40 cm. y tapa fundición D400
Claves: cerco, material, fundición, tapa

**P03ACD010** kg Acero corrugado elaborado / armado B 500 S/SD
Se emplea en paramétrica de placas alveolares

**M07CB020** h Camión basculante 4x4 14 t
Claves: camión, basculante, maquinaria

**PA03** P.A. Seguridad y salud
Partida alzada para seguridad y salud.

**M03HH020** h Hormigonera 200 l gasolina
Claves: hormigón, maquinaria, gasolina

**P01AA020** m3 Arena de río 0/6 mm
Claves: material, río, areno

**P01DW050** m3 Agua
Claves: agua, material
